# 1600_RIEGO_01

- Propiedad del archivo: SOFT S.A.
- Formato: FIEBDC-3/2002
- Programa: Presto 8.7
- Fecha de los precios: 01/10/1998
- Divisa: EUR
- Código: 1600_RIEGO_01 (17/01/1980)
Importe: 36928.99

## CR01 RIEGO (17/01/1980)
Importe: 35928.99

### CR0101 CONDUCCIONES (17/01/1980)
Importe: 22018.49

**EC021072** M3 Excavación en zanja (27/12/1989)
866.58 M3 × 4.93 = 4272.24
Excavación en zanja o pozo en todo tipo de terreno, en zanjas para canalizaciones de servicios, en obras de fábrica, cimentaciones de estructuras, muros y escolleras, incluso p.p. de agotamiento y transporte a vertedero autorizado (y canon de vertido) de los productos de la excavación.

| Código | Ud | Descripción | Rendimiento | Precio | Importe |
|---|---|---|---|---|---|
| O0000020 | H | Capataz (mano de obra; 11/06/2004) | 0.015 | 12.72 | 0.19 |
| O0000030 | H | Oficial de primera (mano de obra; 14/06/2004) | 0.04 | 12.46 | 0.50 |
| O0000080 | H | Peón ordinario. (mano de obra; 11/06/2004) | 0.05 | 11.63 | 0.58 |
| M0001200 | H | Retroexcavadora mixta. (maquinaria; 09/06/2004) | 0.05 | 32.15 | 1.61 |
| M0002020 | H | Camión basculante (maquinaria; 09/06/2004) | 0.05 | 23.53 | 1.18 |
| M0012040 | H | Bomba en agotamiento. (maquinaria; 09/06/2004) | 0.04 | 2.1 | 0.08 |
| %05UH | % | Utiles y herramientas (5% s/M+O) (08/04/1999) | 5 % | 4.14 | 0.21 |
| V0000020 | M3 | Suplemento por canon de vertido (27/12/1989) | 1 | 0.3 | 0.30 |
| %06CI | % | Costes indirectos (25/03/1999) | 6 % | 4.65 | 0.28 |
|  |  | Total |  |  | 4.93 |

| Medición | Uds. | Largo | Ancho | Alto | Parcial |
|---|---|---|---|---|---|
| PE50 | 1 | 188 | 1.25 | 1.25 | 293.75 |
| FD100 | 1 | 315 | 1.35 | 1.25 | 531.56 |
| Sobreanchos 5% | 1 | 825.31 |  | 0.05 | 41.27 |
| Total |  |  |  |  | 866.58 |

**EC022011** M3 Relleno de arena (19/03/1999)
192.45 M3 × 13.02 = 2505.70
Relleno de zanja o pozo con arena fina, totalmente terminado, incluso compactación.

| Código | Ud | Descripción | Rendimiento | Precio | Importe |
|---|---|---|---|---|---|
| O0000020 | H | Capataz | 0.05 | 12.72 | 0.64 |
| O0000080 | H | Peón Ordinario | 0.3 | 11.63 | 3.49 |
| M0001150 | H | Excavadora cadenas (maquinaria; 19/03/1999) | 0.05 | 36.06 | 1.80 |
| M0001230 | H | Rodillo vibrante de 800 kg. (maquinaria; 08/04/1999) | 0.08 | 5.11 | 0.41 |
| M0002080 | H | Camión regador (maquinaria; 02/06/1999) | 0.04 | 14.79 | 0.59 |
| %05UH | % | Utiles y herramientas (5% s/M+O) | 5 % | 6.93 | 0.35 |
| P0010050 | M3 | Arena fina (material; 16/06/2004) | 1 | 5 | 5.00 |
| %06CI | % | Costes indirectos | 6 % | 12.28 | 0.74 |
|  |  | Total |  |  | 13.02 |

| Medición | Uds. | Largo | Ancho | Alto | Parcial |
|---|---|---|---|---|---|
| PE50 | 1 | 188 | 1.08 | 0.3 | 60.91 |
| FD100 | 1 | 315 | 1.11 | 0.35 | 122.38 |
| Sobreanchos 5% | 1 | 183.29 |  | 0.05 | 9.16 |
| Total |  |  |  |  | 192.45 |

**EC0410101** M3 Relleno de zahorra (25/03/1999)
223.26 M3 × 12.31 = 2748.33
Relleno granular con zahorra artificial, incluso compactación, totalmente terminada.

| Código | Ud | Descripción | Rendimiento | Precio | Importe |
|---|---|---|---|---|---|
| O0000020 | H | Capataz | 0.001 | 12.72 | 0.01 |
| O0000080 | H | Peón Ordinario | 0.04 | 11.63 | 0.47 |
| M0002020 | H | Camión basculante | 0.05 | 23.53 | 1.18 |
| M08CA110 | H | Cisterna agua s/camión 10.000 l. (maquinaria; 31/01/2003) | 0.02 | 26.4 | 0.53 |
| M0001220 | H | Compactador vibratorio. (maquinaria; 08/04/1999) | 0.02 | 20.98 | 0.42 |
| M0001190 | H | MOTONIVELADORA DE 180 CV. (maquinaria; 09/06/2004) | 0.02 | 41.47 | 0.83 |
| %05UH | % | Utiles y herramientas (5% s/M+O) | 5 % | 3.44 | 0.17 |
| P0010130 | M3 | Zahorra artificial. (material; 16/06/2004) | 1 | 8 | 8.00 |
| %06CI | % | Costes indirectos | 6 % | 11.61 | 0.70 |
|  |  | Total |  |  | 12.31 |

| Medición | Uds. | Largo | Ancho | Alto | Parcial |
|---|---|---|---|---|---|
| FD100 | 1 | 315 | 1.35 | 0.5 | 212.63 |
| Sobreanchos 5% | 1 | 212.63 |  | 0.05 | 10.63 |
| Total |  |  |  |  | 223.26 |

**EC022010** M3 Relleno selecionado préstamos (27/12/1989)
346.04 M3 × 8.05 = 2785.62
Relleno de zanja o pozo con materiales seleccionados procedentes de préstamos, totalmente terminado, incluso compactación.

| Código | Ud | Descripción | Rendimiento | Precio | Importe |
|---|---|---|---|---|---|
| O0000020 | H | Capataz | 0.004 | 12.72 | 0.05 |
| O0000080 | H | Peón Ordinario | 0.08 | 11.63 | 0.93 |
| M0001150 | H | Excavadora cadenas | 0.03 | 36.06 | 1.08 |
| M0001230 | H | Rodillo vibrante de 800 kg. | 0.03 | 5.11 | 0.15 |
| M0002080 | H | Camión regador | 0.01 | 14.79 | 0.15 |
| %05UH | % | Utiles y herramientas (5% s/M+O) | 5 % | 2.36 | 0.12 |
| P0011010 | M3 | Material seleccionado préstamos. (material; 27/12/1989) | 1 | 5.11 | 5.11 |
| %06CI | % | Costes indirectos | 6 % | 7.59 | 0.46 |
|  |  | Total |  |  | 8.05 |

| Medición | Uds. | Largo | Ancho | Alto | Parcial |
|---|---|---|---|---|---|
| PE50 | 1 | 188 | 1.25 | 0.95 | 223.25 |
| FD100 | 1 | 315 | 1.35 | 0.25 | 106.31 |
| Sobreanchos 5% | 1 | 329.56 |  | 0.05 | 16.48 |
| Total |  |  |  |  | 346.04 |

**EC121000R** M3 Hormigón tipo HM-20
49.61 M3 × 50.53 = 2506.79
Hormigón de regulariazación y limpieza tipo HM-20, de resistencia característica 150 Kp/cm2, puesto en obra mediante vibrado y curado, totalmente terminado.

| Código | Ud | Descripción | Rendimiento | Precio | Importe |
|---|---|---|---|---|---|
| AX003010 | M3 | Hormigón en masa tipo HM-20/P/30/I (material) | 1 | 43.91 | 43.91 |
| O0000020 | H | Capataz | 0.006 | 12.72 | 0.08 |
| O0000030 | H | Oficial de primera | 0.02 | 12.46 | 0.25 |
| O0000080 | H | Peón Ordinario | 0.1 | 11.63 | 1.16 |
| %05UH | % | Utiles y herramientas (5% s/M+O) | 5 % | 45.40 | 2.27 |
| %06CI | % | Costes indirectos | 6 % | 47.67 | 2.86 |
|  |  | Total |  |  | 50.53 |

| Medición | Uds. | Largo | Ancho | Alto | Parcial |
|---|---|---|---|---|---|
| FD100 | 1 | 315 | 1 | 0.15 | 47.25 |
| Sobreanchos 5% | 1 | 47.25 |  | 0.05 | 2.36 |
| Total |  |  |  |  | 49.61 |

**EH024061** Ml Tubería PEAD ø=50 mm (25/03/1999)
188 Ml × 1.62 = 304.56
Tubería de polietileno de alta densidad de d.i.=40mm PN10, para red de riego, con parte proporcional de junta elástica flexible y piezas especiales, incluso anclajes de hormigón armado, colocada en obra y probada.

| Código | Ud | Descripción | Rendimiento | Precio | Importe |
|---|---|---|---|---|---|
| P0121070 | Ml | Tubería polietileno ø50 PN10 (material; 11/06/2004) | 1 | 1 | 1.00 |
| %10PEA | % | Piezas especiales y anclajes (01/06/1999) | 10 % | 1.00 | 0.10 |
| O0000020 | H | Capataz | 0.005 | 12.72 | 0.06 |
| O0000030 | H | Oficial de primera | 0.015 | 12.46 | 0.19 |
| O0000070 | H | Peón especialista. (mano de obra; 14/06/2004) | 0.015 | 11.74 | 0.18 |
| %06CI | % | Costes indirectos | 6 % | 1.53 | 0.09 |
|  |  | Total |  |  | 1.62 |

| Medición | Uds. | Largo | Parcial |
|---|---|---|---|
|  | 1 | 248 | 248.00 |
|  | -2 | 30 | -60.00 |
| Total |  |  | 188 |

**EH021030** Ml Tubería FD (k=9) ø=100 mm (25/03/1999)
315 Ml × 28.98 = 9128.70
Tubería de fundición dúctil de d.i. = 100 mm., tipo k=9, junta express flexible, según P.P.T.P., incluso suministro, transporte a obra, colocación, parte proporcional de juntas y piezas especiales, macizos de anclaje y pruebas.

| Código | Ud | Descripción | Rendimiento | Precio | Importe |
|---|---|---|---|---|---|
| P0131030 | Ml | Tubería fund. dúctil abast. Ø 100 mm k=9 (material; 16/06/2004) | 1 | 18 | 18.00 |
| %10PEA | % | Piezas especiales y anclajes | 10 % | 18.00 | 1.80 |
| O0000020 | H | Capataz | 0.03 | 12.72 | 0.38 |
| O0000030 | H | Oficial de primera | 0.15 | 12.46 | 1.87 |
| O0000040 | H | Oficial de segunda (mano de obra; 16/06/2004) | 0.15 | 12.01 | 1.80 |
| O0000080 | H | Peón Ordinario | 0.3 | 11.63 | 3.49 |
| %06CI | % | Costes indirectos | 6 % | 27.34 | 1.64 |
|  |  | Total |  |  | 28.98 |

**EH064030** Ml Refuerzo cruces ø<200 mm
79.4 Ml × 53.54 = 4251.08
Refuerzo de tuberías de agua de hasta 200 mm de diámetro en cruces de calzada, formado por dos medias cañas de tubería de hormigón de 300 mm de diámetro, rellenado de arena de playa entre las medias cañas y refuerzo con hormigón HM-20/P/20/I, hormigón de limpieza HM-15 y zahorra artificial hasta el pavimento, según detalle definido en los planos.

| Código | Ud | Descripción | Rendimiento | Precio | Importe |
|---|---|---|---|---|---|
| P0220090 | Ml | Media caña ø 300mm horm.vibr. (material) | 2.06 | 5.52 | 11.37 |
| P0010050 | M3 | Arena fina | 0.055 | 5 | 0.28 |
| P0010130 | M3 | Zahorra artificial. | 0.6 | 8 | 4.80 |
| AX003000 | M3 | Hormigón en masa tipo HM-15 (material) | 0.09 | 38.44 | 3.46 |
| AX003010 | M3 | Hormigón en masa tipo HM-20/P/30/I | 0.178 | 43.91 | 7.82 |
| AX001020 | H | Cuadrilla B (material; 11/06/2004) | 0.5 | 24.09 | 12.05 |
| %06CI | % | Costes indirectos | 6 % | 39.78 | 2.39 |
| P0220091 | Ml | Media caña ø 300mm horm.vibr. (material) | 2.06 | 5.52 | 11.37 |
|  |  | Total |  |  | 53.54 |

| Medición | Uds. | Largo | Alto | Parcial |
|---|---|---|---|---|
| PE50 | 1 | 11 |  | 11.00 |
|  | 1 | 29 |  | 29.00 |
|  | 1 | 6 |  | 6.00 |
|  | 1 | 10 |  | 10.00 |
|  | 1 | 8 |  | 8.00 |
| FD100 | 1 | 12 |  | 12.00 |
| Sobreanchos 5% | 1 | 68 | 0.05 | 3.40 |
| Total |  |  |  | 79.4 |

**E19CA040** Ud Contador DN 50 (30/12/1998)
-3 Ud × 694.91 = -2084.73
Contador de agua de DN 50 conexionado al ramal de acometida y a la red de distribución interior, incluso instalación de dos llaves de corte de esfera, de 50 mm., juego de bridas, válvula de retención y demás material auxiliar, montado y funcionando.

| Código | Ud | Descripción | Rendimiento | Precio | Importe |
|---|---|---|---|---|---|
| O01OB170 | H | Oficial 1ª fontanero calefactor (mano de obra; 11/06/2004) | 1.5 | 12.6 | 18.90 |
| P17AA051 | Ud | Arqueta fund. hierro 58x19x24 (material; 30/12/1998) | 1 | 249.28 | 249.28 |
| P17WT020 | Ud | Timbrado contad. M. Industria (material; 30/12/1998) | 1 | 13.82 | 13.82 |
| P17BI061 | Ud | Contador agua de 2" (50 mm.) (material; 20/12/2002) | 1 | 250 | 250.00 |
| P17XE070 | Ud | Válvula esfera latón niquelad.2" (material; 30/12/1998) | 2 | 33.71 | 67.42 |
| P17XB190 | Ud | Brida redonda galvan.2" completa (material; 30/12/1998) | 2 | 19 | 38.00 |
| P17XR060 | Ud | Válv.retención latón roscar 2" (material; 30/12/1998) | 1 | 18.15 | 18.15 |
| %06CI | % | Costes indirectos | 6 % | 655.57 | 39.33 |
|  |  | Total |  |  | 694.91 |

**U13DV306** Ud Electroválvula D=1" (17/01/1980)
-3 Ud × 415.32 = -1245.96
Electroválvula Rain Bird o similar, de 1" de diámetro interior, colocada , i/solenoide de impulsos y caja de conexión tipo Rain Bird o similar, juntas y accesorios, completamente instalada.

| Código | Ud | Descripción | Rendimiento | Precio | Importe |
|---|---|---|---|---|---|
| O01OB170 | H | Oficial 1ª fontanero calefactor | 0.35 | 12.6 | 4.41 |
| O01OB180 | H | Oficial 2ª fontanero calefactor (mano de obra; 11/06/2004) | 0.35 | 12.12 | 4.24 |
| P26WW010 | Ud | Pequeño material inst. hidra. (material; 17/01/1980) | 0.11 | 0.63 | 0.07 |
| P26DV040 | Ud | Electroválvula 1" (material; 20/08/2002) | 1 | 55.2 | 55.20 |
| P26DV041 | Ud | Solenoide de impulsos (material; 20/08/2002) | 1 | 40.5 | 40.50 |
| P26DV042 | Ud | Caja de conexión (material; 20/08/2002) | 1 | 265 | 265.00 |
| P26RRT50 | Ud | Te polietileno de 50 mm. (material; 20/08/2002) | 1 | 11 | 11.00 |
| P17PP100 | Ud | Terminal polietileno de 32 mm. (material; 20/08/2002) | 1 | 1.9 | 1.90 |
| P26RRT32 | Ud | Te polietilieno de 32 mm (material; 30/12/1998) | 1 | 5.69 | 5.69 |
| P17PP1001 | Ud | Tapón P.E. 32 (material; 20/08/2002) | 2 | 1.9 | 3.80 |
| %06CI | % | Costes indirectos | 6 % | 391.81 | 23.51 |
|  |  | Total |  |  | 415.32 |

**U13RW050** Ud Arqueta plástica (30/12/1998)
-3 Ud × 14.87 = -44.61
Arqueta de PVC para la instalación de 1 electroválvula, arreglo de las tierras e instalada.

| Código | Ud | Descripción | Rendimiento | Precio | Importe |
|---|---|---|---|---|---|
| O01OB170 | H | Oficial 1ª fontanero calefactor | 0.1 | 12.6 | 1.26 |
| O01OB195 | H | Ayudante fontanero (mano de obra; 11/06/2004) | 0.1 | 11.9 | 1.19 |
| O0000080 | H | Peón Ordinario | 0.05 | 11.63 | 0.58 |
| P26RW111 | Ud | Arqueta rect.PVC.1 válv.c/tapa (material; 30/12/1998) | 1 | 11 | 11.00 |
| %06CI | % | Costes indirectos | 6 % | 14.03 | 0.84 |
|  |  | Total |  |  | 14.87 |

| Medición | Uds. | Parcial |
|---|---|---|
| En las electroválvulas | -3 | -3.00 |
| Total |  | -3 |

**U13RS101** Ud Programador electrónico 4 estaciones (17/01/1980)
-1 Ud × 150.97 = -150.97
Programador electrónico de 4 estaciones, tiempo de riego por estación de 2 a 120 minutos, 4 riegos por programa transformador 220/24 V, toma para puesta en marcha de equipo de bombeo o válvula maestra, armario y protección antidescarga, incluso fijación, instalado.

| Código | Ud | Descripción | Rendimiento | Precio | Importe |
|---|---|---|---|---|---|
| O01OB200 | H | Oficial 1ª electricista (mano de obra; 11/06/2004) | 1.5 | 12.58 | 18.87 |
| O01OB220 | H | Ayudante electricista (mano de obra; 11/06/2004) | 1.5 | 11.88 | 17.82 |
| P26RS131 | Ud | Programador electrónico 4 estac. (material; 30/12/1998) | 1 | 103.85 | 103.85 |
| P26WW010 | Ud | Pequeño material inst. hidra. | 3 | 0.63 | 1.89 |
| %06CI | % | Costes indirectos | 6 % | 142.43 | 8.55 |
|  |  | Total |  |  | 150.97 |

**EH041050** Ud Válvula compuerta PN16 ø100 (25/03/1999)
-4 Ud × 337.63 = -1350.52
Válvula de compuerta DN = 100 mm de asiento elástico y unión mediante bridas, con cuerpo de fundición dúctil con protección epoxy por todo el interior y exterior, cuerpo de fondo liso sin entalladura de encalaje, tornillería bicromatada, cierre enteramente recubierto de caucho nitrílico, doble empaquetadura sin mantenimiento y eje de acero inoxidable pulido, Presión Nominal 16 Atm, incluso manguito de anclaje, reparación y/o desmontaje, completamente colocada y probada, incluso parte proporcional de piezas de enlace.

| Código | Ud | Descripción | Rendimiento | Precio | Importe |
|---|---|---|---|---|---|
| O0000020 | H | Capataz | 0.15 | 12.72 | 1.91 |
| O0000030 | H | Oficial de primera | 0.6 | 12.46 | 7.48 |
| O0000080 | H | Peón Ordinario | 0.6 | 11.63 | 6.98 |
| P0161020 | Ud | Válvula compuerta PN16 ø100 (material; 16/06/2004) | 1 | 155 | 155.00 |
| P0161021 | Ud | Manguito/carrete de reparación desmontaje (material; 07/06/2003) | 1 | 147.15 | 147.15 |
| %06CI | % | Costes indirectos | 6 % | 318.52 | 19.11 |
|  |  | Total |  |  | 337.63 |

**EH061031** Ud Arqueta-ladrillo-válv. compuerta-D=1,1 m (31/12/1991)
-4 Ud × 436.27 = -1745.08
Arqueta para válvula compuerta construida en fábrica de ladrillo macizo ordinario cargado y fratasado interiormente, sobre solera de hormigón HM-20/P/I20/I de 20 cm de espesor, incluso marco y tapa de fundición ductil clase D-400 según EN-124 apta para aceras con circulación, completamente terminada.

| Código | Ud | Descripción | Rendimiento | Precio | Importe |
|---|---|---|---|---|---|
| AX001020 | H | Cuadrilla B | 2.5 | 24.09 | 60.225 |
| P0320010 | M3 | Ladrillo macizo ordinario (material) | 1.27 | 170.42 | 216.433 |
| AX002010 | M3 | Mortero cemento M-160 / Dosif. 1:3 (material) | 0.06 | 63.2 | 3.792 |
| AX003010 | M3 | Hormigón en masa tipo HM-20/P/30/I | 0.51 | 43.91 | 22.394 |
| AX003061R | M3 | Hormigón armado HA-25/P/20/IIa (material) | 0.2 | 47.36 | 9.472 |
| AX004000 | M2 | Encofrado madera plano cimientos (material; 31/12/1991) | 3 | 8.42 | 25.260 |
| P0060110 | Kg | Acero corrugado para armaduras (material; 14/06/2004) | 5 | 0.7 | 3.500 |
| P0310010 | Ud | Tapa y cerco F.D. circular paso 60 cm D-400 EN-124 (material; 08/06/2003) | 1 | 70.5 | 70.500 |
| %06CI | % | Costes indirectos | 6 % | 411.576 | 24.695 |
|  |  | Total |  |  | 436.27 |

| Medición | Uds. | Parcial |
|---|---|---|
| En valvulas de compuerta | -4 | -4.00 |
| Total |  | -4 |

**U13RR131** Ud Difusor emergente (17/01/1980)
6 Ud × 22.89 = 137.34
Difusor emergente tipo Rain Bird Uni Spray o similar, incluso conexión flexible a 1/2" con tubería de polietileno, collarín de toma de polipropileno de 32 mm. de diámetro, y piezas especiales de polietileno, totalmente instalado.

| Código | Ud | Descripción | Rendimiento | Precio | Importe |
|---|---|---|---|---|---|
| O01OB170 | H | Oficial 1ª fontanero calefactor | 0.18 | 12.6 | 2.27 |
| O01OB195 | H | Ayudante fontanero | 0.18 | 11.9 | 2.14 |
| P26DE102 | Ud | Collarín PP p/PE-PVC D=32-1/2''mm (material; 30/12/1998) | 1 | 2.4 | 2.40 |
| P26RW010 | Ud | Conexión flexible asper/dif.1/2" (material; 30/12/1998) | 1 | 1.59 | 1.59 |
| P26RRD30 | Ud | Difusor (material; 20/08/2002) | 1 | 10.7 | 10.70 |
| P26RR120 | Ud | Codo polietileno de 20 mm. (material; 20/08/2002) | 1 | 1.5 | 1.50 |
| P26RR020 | Ud | Terminal polietileno de 20 mm. (material; 20/08/2002) | 1 | 0.9 | 0.90 |
| P26WW010 | Ud | Pequeño material inst. hidra. | 0.15 | 0.63 | 0.09 |
| %06CI | % | Costes indirectos | 6 % | 21.59 | 1.30 |
|  |  | Total |  |  | 22.89 |

### CR0102 CAPTACIÓN (27/12/1989)
Importe: 5885

**EC021040** M3 Excav. sin clasif. explananacion (27/12/1989)
90.15 M3 × 2.2 = 198.33
Excavación sin clasificar de la explanación, incluso carga y transporte a vertedero (y canon de vertido) o lugar de empleo de los productos de la excavación, y refino de taludes.

| Código | Ud | Descripción | Rendimiento | Precio | Importe |
|---|---|---|---|---|---|
| O0000020 | H | Capataz | 0.004 | 12.72 | 0.051 |
| O0000080 | H | Peón Ordinario | 0.045 | 11.63 | 0.523 |
| M0001200 | H | Retroexcavadora mixta. | 0.02 | 32.15 | 0.643 |
| M0002020 | H | Camión basculante | 0.02 | 23.53 | 0.471 |
| %05UH | % | Utiles y herramientas (5% s/M+O) | 5 % | 1.688 | 0.084 |
| V0000020 | M3 | Suplemento por canon de vertido | 1 | 0.3 | 0.300 |
| %06CI | % | Costes indirectos | 6 % | 2.072 | 0.124 |
|  |  | Total |  |  | 2.2 |

| Medición | Uds. | Largo | Ancho | Alto | Parcial |
|---|---|---|---|---|---|
|  | 1 | 5.4 | 5.3 | 3 | 85.86 |
| Sobreanchos 5% | 1 | 85.87 |  | 0.05 | 4.29 |
| Total |  |  |  |  | 90.15 |

**EC022001** M3 Relleno con material excavación (19/03/1999)
85.05 M3 × 1.92 = 163.30
Relleno para la formación de defensa de avenidas con material procedente de la propia excavación, totalmente terminado, incluso extensión y compactación.

| Código | Ud | Descripción | Rendimiento | Precio | Importe |
|---|---|---|---|---|---|
| O0000020 | H | Capataz | 0.004 | 12.72 | 0.05 |
| O0000080 | H | Peón Ordinario | 0.03 | 11.63 | 0.35 |
| M0001150 | H | Excavadora cadenas | 0.012 | 36.06 | 0.43 |
| M0001230 | H | Rodillo vibrante de 800 kg. | 0.012 | 5.11 | 0.06 |
| M0002040 | H | Camión cisterna. (maquinaria; 09/06/2004) | 0.012 | 27.86 | 0.33 |
| M0001190 | H | Motoniveladora de 180 CV. | 0.012 | 41.47 | 0.50 |
| %05UH | % | Utiles y herramientas (5% s/M+O) | 5 % | 1.72 | 0.09 |
| %06CI | % | Costes indirectos | 6 % | 1.81 | 0.11 |
|  |  | Total |  |  | 1.92 |

| Medición | Uds. | Largo | Ancho | Alto | Parcial |
|---|---|---|---|---|---|
|  | 1 | 18 | 1.5 | 3 | 81.00 |
| Sobreanchos 5% | 1 | 81 |  | 0.05 | 4.05 |
| Total |  |  |  |  | 85.05 |

**EC121000R** M3 Hormigón tipo HM-20
1.23 M3 × 50.53 = 62.15

| Medición | Uds. | Largo | Ancho | Alto | Parcial |
|---|---|---|---|---|---|
| Limpieza | 1 | 3.3 | 3.4 | 0.1 | 1.12 |
| Remates 10% | 1 | 1.13 |  | 0.1 | 0.11 |
| Total |  |  |  |  | 1.23 |

**EC121070** M3 Hormigón HA-25 en cimientos
3.71 M3 × 62.18 = 230.69
Hormigón para armar HA-25 Clase HS-II, en cimientos de obras de fabrica, incluso suministro, aditivo para la puesta en obra, colocación, curado y demás operaciones necesarias.

| Código | Ud | Descripción | Rendimiento | Precio | Importe |
|---|---|---|---|---|---|
| AX003060 | M3 | Hormigón para armar tipo HA-25 (material) | 1 | 54.74 | 54.740 |
| O0000020 | H | Capataz | 0.01 | 12.72 | 0.127 |
| O0000030 | H | Oficial de primera | 0.01 | 12.46 | 0.125 |
| O0000080 | H | Peón Ordinario | 0.075 | 11.63 | 0.872 |
| %5UH | % | Utiles y herramientas (5% s/M+O) (08/04/1999) | 5 % | 55.864 | 2.793 |
| %6CI | % | Costes indirectos.a visto curvo en alzados de pilas, incluso desencofrado y limpieza posterior del paramento. (25/03/1999) | 6 % | 58.657 | 3.519 |
|  |  | Total |  |  | 62.18 |

| Medición | Uds. | Largo | Ancho | Alto | Parcial |
|---|---|---|---|---|---|
| Solera | 1 | 3.3 | 3.4 | 0.3 | 3.37 |
| Remates 10% | 1 | 3.37 |  | 0.1 | 0.34 |
| Total |  |  |  |  | 3.71 |

**EC121080** M3 Hormigón HA-25 en alzados
10.83 M3 × 62.51 = 676.98
Hormigón para armar HA-25 Clase HS-II, en alzados de obras de fabrica, incluso suministro, aditivo para la puesta en obra, colocación, curado y demás operaciones necesarias.

| Código | Ud | Descripción | Rendimiento | Precio | Importe |
|---|---|---|---|---|---|
| AX003060 | M3 | Hormigón para armar tipo HA-25 | 1 | 54.74 | 54.74 |
| O0000020 | H | Capataz | 0.011 | 12.72 | 0.14 |
| O0000030 | H | Oficial de primera | 0.01 | 12.46 | 0.12 |
| O0000080 | H | Peón Ordinario | 0.1 | 11.63 | 1.16 |
| %5UH | % | Utiles y herramientas (5% s/M+O) | 5 % | 56.16 | 2.81 |
| %6CI | % | Costes indirectos | 6 % | 58.97 | 3.54 |
|  |  | Total |  |  | 62.51 |

| Medición | Uds. | Largo | Ancho | Alto | Parcial |
|---|---|---|---|---|---|
| Alzados | 2 | 2.5 | 1.5 | 0.3 | 2.25 |
|  | 1 | 2.5 | 2 | 0.3 | 1.50 |
|  | 2 | 3.4 | 2.3 | 0.3 | 4.69 |
| Cubierta | 1 | 3.7 | 3.8 | 0.1 | 1.41 |
| Remates 10% | 1 | 9.84 |  | 0.1 | 0.98 |
| Total |  |  |  |  | 10.83 |

**EC091010R** M2 Encofrado recto visto (E2) (27/12/1989)
61.89 M2 × 13.56 = 839.23
Encofrado y desencofrado recto visto (E2) en alzados de pozos de registro, aliviaderos y demás obras de fábrica, incluso parte proporcional de distanciadores, berenjenos, arriostramientos, apeos, medios auxiliares y pequeño material, correctamente ejecutado.

| Código | Ud | Descripción | Rendimiento | Precio | Importe |
|---|---|---|---|---|---|
| P0030040 | M3 | Tablones de primera. (material; 27/12/1989) | 0.01 | 116.32 | 1.16 |
| P0060020 | Kg | Puntas para encofrar. (material) | 0.25 | 1.22 | 0.31 |
| P0030050 | M3 | Tablas para encofrar madera. (material; 31/12/1991) | 0.007 | 108.93 | 0.76 |
| P0030060 | M3 | Cabios para encofrar madera. (material; 27/12/1989) | 0.003 | 109.05 | 0.33 |
| P0000040 | L | Liquido desencofrante (material; 27/12/1989) | 0.1 | 1.76 | 0.18 |
| P0030070 | M2 | Tablero de contrachapado de madera. (material; 27/12/1989) | 1 | 3.85 | 3.85 |
| O0000020 | H | Capataz | 0.005 | 12.72 | 0.06 |
| O0000030 | H | Oficial de primera | 0.2 | 12.46 | 2.49 |
| O0000080 | H | Peón Ordinario | 0.3 | 11.63 | 3.49 |
| M0000010 | H | Maquina combinada para madera (maquinaria; 26/01/1999) | 0.056 | 2.91 | 0.16 |
| %06CI | % | Costes indirectos | 6 % | 12.79 | 0.77 |
|  |  | Total |  |  | 13.56 |

| Medición | Uds. | Largo | Ancho | Alto | Parcial |
|---|---|---|---|---|---|
| Alzados | 2 | 2.5 | 1.5 |  | 7.50 |
|  | 1 | 2.5 | 2 |  | 5.00 |
|  | 2 | 3.4 | 2.3 |  | 15.64 |
| Cubierta | 2 | 3.7 | 3.8 |  | 28.12 |
| Remates 10% | 1 | 56.26 |  | 0.1 | 5.63 |
| Total |  |  |  |  | 61.89 |

**EC091020R** M2 Encofrado recto oculto (E1) (27/12/1989)
32.89 M2 × 9.68 = 318.38
Encofrado y desencofrado recto oculto (E1), en cimientos y alzados de pozos de registro y obras de fábrica, incluso parte proporcional de distanciadores, berenjenos, arriostramientos, medios auxiliares y pequeño material correctamente ejecutado.

| Código | Ud | Descripción | Rendimiento | Precio | Importe |
|---|---|---|---|---|---|
| P0030040 | M3 | Tablones | 0.003 | 116.32 | 0.35 |
| P0060020 | Kg | Puntas para encofrar. | 0.1 | 1.22 | 0.12 |
| P0030060 | M3 | Cabio | 0.003 | 109.05 | 0.33 |
| P0000040 | L | Liquido desencofrante | 0.1 | 1.76 | 0.18 |
| P0030070 | M2 | Tablero de contrachapado | 1 | 3.85 | 3.85 |
| O0000020 | H | Capataz | 0.005 | 12.72 | 0.06 |
| O0000030 | H | Oficial de primera | 0.1 | 12.46 | 1.25 |
| O0000080 | H | Peón Ordinario | 0.25 | 11.63 | 2.91 |
| M0000010 | H | Maquina combinada para madera | 0.026 | 2.91 | 0.08 |
| %06CI | % | Costes indirectos | 6 % | 9.13 | 0.55 |
|  |  | Total |  |  | 9.68 |

| Medición | Uds. | Largo | Ancho | Alto | Parcial |
|---|---|---|---|---|---|
|  | 2 | 3.1 | 2.3 |  | 14.26 |
|  | 2 | 3.4 | 2.3 |  | 15.64 |
| Remates 10% | 1 | 29.9 |  | 0.1 | 2.99 |
| Total |  |  |  |  | 32.89 |

**EC100000** Kg Acero corrugado (23/03/1999)
1599.4 Kg × 0.97 = 1551.42
Acero corrugado de alta adherencia para armaduras de cualquier límite elástico, incluso suministro, elaboración y colocación con parte proporcional de mermas, despuntes, alambre de atar, separadores y rigidizadores.

| Código | Ud | Descripción | Rendimiento | Precio | Importe |
|---|---|---|---|---|---|
| P0060110 | Kg | Acero corrugado para armaduras | 1.05 | 0.7 | 0.735 |
| O0000020 | H | Capataz | 0.001 | 12.72 | 0.013 |
| O0000030 | H | Oficial de primera | 0.005 | 12.46 | 0.062 |
| O0000080 | H | Peón Ordinario | 0.005 | 11.63 | 0.058 |
| M0006010 | H | Dobladora, endurecedora, cizalla (maquinaria; 23/03/1999) | 0.004 | 12 | 0.048 |
| %06CI | % | Costes indirectos | 6 % | 0.916 | 0.055 |
|  |  | Total |  |  | 0.97 |

| Medición | Uds. | Largo | Alto | Parcial |
|---|---|---|---|---|
|  | 1 | 1454 |  | 1454.00 |
| Remates 10% | 1 | 1454 | 0.1 | 145.40 |
| Total |  |  |  | 1599.4 |

**EH041050** Ud Válvula compuerta PN16 ø100
2 Ud × 337.63 = 675.26

**EH021030** Ml Tubería FD (k=9) ø=100 mm
30 Ml × 28.98 = 869.40

**EH111011** Ud Registro de entrada 1,20 x 0,80
2 Ud × 126.73 = 253.46
Marco y tapa rectangular de fundicion ductil, de dimensiones 1200 mm x 800 mm., para registro de entrada de hombre, para carga de 400 Tn., inscripción normalizada, incluso suministro con marco y elementos de fijación y anclaje, colocación y recibido, totalmente instalado.

| Código | Ud | Descripción | Rendimiento | Precio | Importe |
|---|---|---|---|---|---|
| P0310011 | Ud | Tapa y marco F.D. 1200x800 D-400 EN-124 (material; 17/09/2004) | 1 | 82 | 82.000 |
| AX002010 | M3 | Mortero cemento M-160 / Dosif. 1:3 | 0.1 | 63.2 | 6.320 |
| O0000030 | H | Oficial de primera | 1.2 | 12.46 | 14.952 |
| O0000080 | H | Peón Ordinario | 1.4 | 11.63 | 16.282 |
| %06CI | % | Costes indirectos | 6 % | 119.554 | 7.173 |
|  |  | Total |  |  | 126.73 |

**EH000230** Ud Pate de polipropileno de 12 mm (27/12/1989)
5 Ud × 9.28 = 46.40
Pate de acero protegido con polipropileno reforzado incluso suministro, recibido y colocación.

| Código | Ud | Descripción | Rendimiento | Precio | Importe |
|---|---|---|---|---|---|
| P0000130 | Ud | Pate de polipropileno.a.e de paneles y guias deslizantes. (material; 28/01/1999) | 1 | 3.49 | 3.49 |
| P0000100 | M3 | Mortero de resina (material; 27/12/1989) | 0.01 | 72.7 | 0.73 |
| O0000020 | H | Capataz | 0.005 | 12.72 | 0.06 |
| O0000030 | H | Oficial de primera | 0.14 | 12.46 | 1.74 |
| O0000080 | H | Peón Ordinario | 0.14 | 11.63 | 1.63 |
| M0005020 | H | Motocompresor movil de 75 CV (maquinaria; 23/03/1999) | 0.14 | 6.07 | 0.85 |
| M0005030 | H | Martillo perforador (maquinaria; 23/03/1999) | 0.14 | 1.82 | 0.25 |
| %06CI | % | Costes indirectos | 6 % | 8.75 | 0.53 |
|  |  | Total |  |  | 9.28 |

### CR0103 BOMBEO (06/03/2006)
Importe: 8025.5

**ECH00010** Ud Bomba sumergible (06/03/2006)
3 Ud × 937.5 = 2812.50
Bomba sumergible modelo SQE 7-30 de 3" de la casa GRUNDFOS, ó similar, con cable de 1,5 metros.

**ECH00020** Ud Unidad de control CU300, Inglés (06/03/2006)
1 Ud × 329.7 = 329.70
Unidad de control para bombas.

**ECH00030** Ud Sensor de presión Kit MBS 33-4 (06/03/2006)
3 Ud × 465 = 1395.00
Sensor de presión.

**ECH00040** Ud Presostato (06/03/2006)
3 Ud × 19.1 = 57.30

**ECH00050** Ud Interruptor de nivel (06/03/2006)
3 Ud × 57 = 171.00

**ECH00060** Ml Perforación (06/03/2006)
8 Ml × 120 = 960.00
Perforación para pozo extracción agua subterránea, incluso colocación de tubo poroso.

**ZPA00010** PA Suministro y Montaje Bombas (06/03/2006)
1 PA × 500 = 500.00
Partida alzada a justificar para suministro y montaje de bombas sumergibles.

**ZPA00020** PA Traslado Maquinaria Sondeo (06/03/2006)
1 PA × 1000 = 1000.00
Partida alzada a justificar para el traslado a obra de maquinaria necesaria para realización de sondeo.

**ZPA00030** PA Colocación y Preparación Maquinaria (06/03/2006)
1 PA × 800 = 800.00
Colocación y preparación de la maquinaria para realización de perforación de pozo.

## CR02 MOBILIARIO URBANO (24/04/2006)
Importe: 1000

**PA000299** PA P.A.J. Mobiliario Urbano (24/04/2006)
1 PA × 1000 = 1000.00
Partida Alzada a Justificar para la adecuación del mobiliario urbano a disponer, a los requerimientos de la unidad de parques y jardines del Ayuntamiento de Córdoba.

## Precios auxiliares

**AX003010** M3 Hormigón en masa tipo HM-20/P/30/I (material)
Precio: 43.91
Hormigón en masa, tipo HM-20/P/30/I según EHE, de resistencia característica mínima 20 N/mm², a pie de obra, de consistencia plástica adecuada para vibrar.

| Código | Ud | Descripción | Rendimiento | Precio | Importe |
|---|---|---|---|---|---|
| P0010180 | M3 | MATERIAL GRANULAR.eque_o..lar procedente de pr+stamos, incluso transporte desde zona de acopio temporal, extendido y compactado, con una densidad no inferior al 95% del proctor normal. (material; 09/06/2004) | 2 | 1.3 | 2.60 |
| P0020120 | Tm | Cemento CEM-I. (material; 10/06/2004) | 0.33 | 50 | 16.50 |
| P0000010 | M3 | Agua (material) | 0.2 | 0.6 | 0.12 |
| O0000020 | H | Capataz | 0.1 | 12.72 | 1.27 |
| O0000030 | H | Oficial de primera | 0.1 | 12.46 | 1.25 |
| O0000080 | H | Peón Ordinario | 0.1 | 11.63 | 1.16 |
| M0009010 | H | Planta de dosificación de hormigón (maquinaria; 08/04/1999) | 0.055 | 54.03 | 2.97 |
| M0002070 | H | Camión hormigonera (maquinaria; 08/04/1999) | 0.42 | 17.73 | 7.45 |
| M0002020 | H | Camión basculante | 0.45 | 23.53 | 10.59 |
|  |  | Total |  |  | 43.91 |

**AX003000** M3 Hormigón en masa tipo HM-15 (material)
Precio: 38.44
Hormigón en masa, tipo HM-15, de resistencia característica 150 kp/cm², a pie de obra.

| Código | Ud | Descripción | Rendimiento | Precio | Importe |
|---|---|---|---|---|---|
| O0000020 | H | Capataz | 0.1 | 12.72 | 1.27 |
| O0000030 | H | Oficial de primera | 0.1 | 12.46 | 1.25 |
| O0000080 | H | Peón Ordinario | 0.1 | 11.63 | 1.16 |
| P0010180 | M3 | Material granular. | 0.1 | 1.3 | 0.13 |
| P0020120 | Tm | Cemento CEM-I. | 0.27 | 50 | 13.50 |
| P0000010 | M3 | Agua | 0.2 | 0.6 | 0.12 |
| M0009010 | H | Planta de dosificación de hormigón | 0.055 | 54.03 | 2.97 |
| M0002070 | H | Camión hormigonera | 0.42 | 17.73 | 7.45 |
| M0002020 | H | Camión basculante | 0.45 | 23.53 | 10.59 |
|  |  | Total |  |  | 38.44 |

**AX001020** H Cuadrilla B (material; 11/06/2004)
Precio: 24.09
Cuadrilla B formada por oficial de primera ( 1 ) y peón ordinario ( 1 ).

| Código | Ud | Descripción | Rendimiento | Precio | Importe |
|---|---|---|---|---|---|
| O0000030 | H | Oficial de primera | 1 | 12.46 | 12.46 |
| O0000080 | H | Peón Ordinario | 1 | 11.63 | 11.63 |
|  |  | Total |  |  | 24.09 |

**AX002010** M3 Mortero cemento M-160 / Dosif. 1:3 (material)
Precio: 63.2
Mortero de cemento CEM II/B-M 32,5 R y arena gruesa de dosificación 1/3 (M-160), confeccionado en hormigonera a pie de obra según Instrucción RC-97.

| Código | Ud | Descripción | Rendimiento | Precio | Importe |
|---|---|---|---|---|---|
| O0000080 | H | Peón Ordinario | 1.2 | 11.63 | 13.96 |
| P0020110 | Tn | Cemento CEM II/B-M 32,5 R sacos (material; 09/06/2004) | 0.44 | 79.03 | 34.77 |
| P0000010 | M3 | Agua | 0.26 | 0.6 | 0.16 |
| P0010040 | M3 | Arena gruesa. (material; 09/06/2004) | 1.02 | 5.3 | 5.41 |
| M0002050 | H | Hormigonera 300 l. (maquinaria) | 0.8 | 11.12 | 8.90 |
|  |  | Total |  |  | 63.2 |

**AX003061R** M3 Hormigón armado HA-25/P/20/IIa (material)
Precio: 47.36
Hormigón para armar, tipo HA-25/P/20/IIa según EHE, de resistencia característica especificada 25 N/mm², a pie de obra, de consistencia plástica adecuada para vibrar.

| Código | Ud | Descripción | Rendimiento | Precio | Importe |
|---|---|---|---|---|---|
| P0020120 | Tm | Cemento CEM-I. | 0.375 | 50 | 18.75 |
| P0010180 | M3 | Material granular. | 2 | 1.3 | 2.60 |
| P0000010 | M3 | Agua | 0.2 | 0.6 | 0.12 |
| O0000020 | H | Capataz | 0.1 | 12.72 | 1.27 |
| O0000030 | H | Oficial de primera | 0.15 | 12.46 | 1.87 |
| O0000080 | H | Peón Ordinario | 0.15 | 11.63 | 1.74 |
| M0009010 | H | Planta de dosificación de hormigón | 0.055 | 54.03 | 2.97 |
| M0002070 | H | Camión hormigonera | 0.42 | 17.73 | 7.45 |
| M0002020 | H | Camión basculante | 0.45 | 23.53 | 10.59 |
|  |  | Total |  |  | 47.36 |

**AX004000** M2 Encofrado madera plano cimientos (material; 31/12/1991)
Precio: 8.42
Encofrado de madera plano en cimientos, incluso desencofrado y limpieza posterior del paramento.

| Código | Ud | Descripción | Rendimiento | Precio | Importe |
|---|---|---|---|---|---|
| P0030050 | M3 | Tablas para encofrar | 0.01 | 108.93 | 1.09 |
| P0060020 | Kg | Puntas para encofrar. | 0.1 | 1.22 | 0.12 |
| P0060200 | Kg | Alambre de atar. (material; 08/04/1999) | 0.15 | 1.42 | 0.21 |
| O0000020 | H | Capataz | 0.01 | 12.72 | 0.13 |
| O0000030 | H | Oficial de primera | 0.05 | 12.46 | 0.62 |
| O0000060 | H | Ayudante. (mano de obra; 14/06/2004) | 0.2 | 11.8 | 2.36 |
| O0000080 | H | Peón Ordinario | 0.3 | 11.63 | 3.49 |
| %05UH | % | Utiles y herramientas (5% s/M+O) | 5 % | 8.02 | 0.40 |
|  |  | Total |  |  | 8.42 |

**AX003060** M3 Hormigón para armar tipo HA-25 (material)
Precio: 54.74
Hormigón para armar, tipo HA-25, de resistencia característica 250 kp/cm2, a pie de obra.

| Código | Ud | Descripción | Rendimiento | Precio | Importe |
|---|---|---|---|---|---|
| P0020120 | Tm | Cemento CEM-I. | 0.4 | 50 | 20.00 |
| P0010180 | M3 | Material granular. | 2 | 1.3 | 2.60 |
| P0000010 | M3 | Agua | 0.2 | 0.6 | 0.12 |
| O0000020 | H | Capataz | 0.1 | 12.72 | 1.27 |
| O0000030 | H | Oficial de primera | 0.2 | 12.46 | 2.49 |
| O0000080 | H | Peón Ordinario | 0.4 | 11.63 | 4.65 |
| M0009010 | H | Planta de dosificación de hormigón | 0.055 | 54.03 | 2.97 |
| M0002070 | H | Camión hormigonera | 0.5 | 17.73 | 8.87 |
| M0002020 | H | Camión basculante | 0.5 | 23.53 | 11.77 |
|  |  | Total |  |  | 54.74 |

## Recursos

**%05UH** % Utiles y herramientas (5% s/M+O)
O+MAQ).

**P0011010** M3 Material seleccionado préstamos
Material seleccionado procedente de préstamos o canteras.

**P0131030** Ml Tubería fund. dúctil abast. Ø 100 mm k=9
Tubería de fundición dúctil para abastecimiento de agua potable de 150 mm de d.i.

**P0161020** Ud Válvula compuerta PN16 ø100
Válvula de compuerta de asiento elástico, con cuerpo de fundición con protección epoxy por todo el interior y exterior, cuerpo de fondo liso sin entalladura de encalaje, tornilleria bicromatada, cierre enteramente recubierto de caucho nitrílico, doble empaquetadora sin manteniento y eje de acero inoxidable pulido, Presión Nominal 16 Atm., con un diámetro de paso de 150 mm.

**P0161021** Ud Manguito/carrete de reparación desmontaje
Válvula de compuerta de asiento elástico, con cuerpo de fundición con protección epoxy por todo el interior y exterior, cuerpo de fondo liso sin entalladura de encalaje, tornilleria bicromatada, cierre enteramente recubierto de caucho nitrílico, doble empaquetadora sin manteniento y eje de acero inoxidable pulido, Presión Nominal 16 Atm., con un diámetro de paso de 150 mm.

**P0310010** Ud Tapa y cerco F.D. circular paso 60 cm D-400 EN-124
Tapa de fundición con marco de 600 mm.

**%5UH** % Utiles y herramientas (5% s/M+O)
O+MAQ).

**P0000040** L Liquido desencofrante
Líquido desencofrante madera.

**M0000010** H Maquina combinada para madera
Máquina combinada para madera.

**M0009010** H Planta de dosificación de hormigón
migón. en masa, tipo H-100, de resistencia caracter_stica 100 kp/cm2, a pie de obra.
